# Station de relevage pour eaux usées

- Propriété du fichier: CYPE INGENIEROS, S.A.
- Format: FIEBDC-3/2002
- Devise: EUR
- Coûts indirects: 3.00 %
- Frais généraux: 13.00 %
- Bénéfice: 6.00 %
- TVA: 20.00 %

## A VRD et aménagements extérieurs

### AA Assainissement

#### AAP Stations de pompage

**AAP040** U Station de relevage pour eaux usées.
Regard en polyéthylène haute densité, pour assainissement, modèle SANIR 11-100 "EBARA", de 81x72,5x83,5 cm, avec entrée de 100 mm, entrée et sortie supplémentaires, couvercle de grandes dimensions pour faciliter les interventions, orifice de ventilation, couvercle étanche avec joint torique et une capacité de 360 litres, avec une pompe submersible portable, construite en acier inoxydable, pour dénoyage des eaux vannes avec corps en suspension ou filamenteux, modèle DW/A M 100, d'une puissance de 0,75 kW, avec impulseur monocanal, pour une hauteur maximale en immersion de 10 m, température maximale du liquide conduit 50°C et taille maximale de passage des solides 50 mm, pour alimentation monophasée à 230 V et 50 Hz de fréquence, condensateur et protection thermo-ampèremétrique à réarmement automatique incorporés, avec support à pied et flotteur automatique incorporé. Comprend le dallage en béton massif.
Inclut: Implantation. Mise en place et fixation du réservoir, des pompes, des tuyauteries et des accessoires.
Critère pour le métré: Nombre d'unités prévues, selon documentation graphique du Projet.
Critère pour le mémoire: On mesurera le nombre d'unités réellement exécutées selon les spécifications du Projet.

| Code | U | Désignation | Quantité | Prix | Montant |
|---|---|---|---|---|---|
| mt11ape015ceam | U | Regard en polyéthylène haute densité, pour assainissement, modèle SANIR 11-100 "EBARA", de 81x72,5x83,5 cm, avec entrée de 100 mm, entrée et sortie supplémentaires, couvercle de grandes dimensions pour faciliter les interventions, orifice de ventilation, couvercle étanche avec joint torique et une capacité de 360 litres, avec une pompe submersible portable, construite en acier inoxydable, pour dénoyage des eaux vannes avec corps en suspension ou filamenteux, modèle DW/A M 100, d'une puissance de 0,75 kW, avec impulseur monocanal, pour une hauteur maximale en immersion de 10 m, température maximale du liquide conduit 50°C et taille maximale de passage des solides 50 mm, pour alimentation monophasée à 230 V et 50 Hz de fréquence, condensateur et protection thermo-ampèremétrique à réarmement automatique incorporés, avec support à pied et flotteur automatique incorporé. (matériau) | 1.000 | 3151.00 | 3151.00 |
| mo008 | h | Compagnon professionnel III/CP2 plombier. (main-d'œuvre) | 1.726 | 30.20 | 52.13 |
| mo107 | h | Ouvrier professionnel II/OP plombier. (main-d'œuvre) | 1.726 | 25.99 | 44.86 |
| mo003 | h | Compagnon professionnel III/CP2 électricien. (main-d'œuvre) | 1.079 | 30.20 | 32.59 |
| % | % | Frais de chantier des unités d'ouvrage | 2 % | 3280.58 | 65.61 |
|  |  | Coûts directs |  |  | 3346.19 |
